# Accionamiento externo manilla PUSH/TOUCH/PRESTIGE CISA, condenable por llave, símil inoxidable satinado

- Propiedad del archivo: CONSTRUNARIO
- Formato: FIEBDC-3/2012
- Programa: Construnario Versión 3.51
- Fecha de los precios: 17/02/2023
- Divisa: EUR

**07078.69.B9SH** u Accionamiento externo manilla PUSH/TOUCH/PRESTIGE CISA, condenable por llave, símil inoxidable satinado
Precio: 58.03
Accionamiento externo pomo giratorio PUSH/TOUCH/PRESTIGE CISA condenable por llave (cilindro no incluido). Acabado símil inoxidable satinado. Apto para instalación en puertas cortafuego. Características Técnicas: -aluminio de preso-fusión (zamak) Acabado: símil inoxidable satinado. Mano reversible
