# Accionamiento externo manilla PUSH/TOUCH/PRESTIGE CISA, condenable por llave, PVD inox. sat

- Propiedad del archivo: CONSTRUNARIO
- Formato: FIEBDC-3/2012
- Programa: Construnario Versión 3.51
- Fecha de los precios: 17/02/2023
- Divisa: EUR

**07078.69.C2SH** u Accionamiento externo manilla PUSH/TOUCH/PRESTIGE CISA, condenable por llave, PVD inox. sat.
Precio: 141.73
Accionamiento externo pomo giratorio PUSH/TOUCH/PRESTIGE CISA condenable por llave, PVD inoxidable satinado (cilindro no incluido). Apto para instalación en puertas cortafuego. Características Técnicas: -aluminio de preso-fusión (zamak) Acabado: PVD inoxidable satinado. Mano reversible
