# Accionamiento externo manilla PUSH/TOUCH/PRESTIGE CISA, condenable por llave, con micro, negro

- Propiedad del archivo: CONSTRUNARIO
- Formato: FIEBDC-3/2012
- Programa: Construnario Versión 3.51
- Fecha de los precios: 17/02/2023
- Divisa: EUR

**07078.69.SHLA** u Accionamiento externo manilla PUSH/TOUCH/PRESTIGE CISA, condenable por llave, con micro, negro
Precio: 69.43
Accionamiento externo pomo giratorio PUSH/TOUCH/PRESTIGE CISA condenable por llave, negro (cilindro no incluido). Incluye microinterruptor interno. Apto para instalación en puertas cortafuego. Características Técnicas: -aluminio de preso-fusión (zamak) Acabado estándar: Negro -Bajo pedido: Disponible en otros colores (gris mismo precio) Mano reversible
