# Juego de tubos PRESTIGE CISA, cierres suplementarios, acero negro

- Propiedad del archivo: CONSTRUNARIO
- Formato: FIEBDC-3/2012
- Programa: Construnario Versión 3.51
- Fecha de los precios: 17/02/2023
- Divisa: EUR

**07081.06.0** u Juego de tubos PRESTIGE CISA, cierres suplementarios, acero negro
Precio: 41.04
Juego de tubos PRESTIGE CISA Alto/Bajo en acero barnizado de 1200x1010mm.
