# Juego de tubos, Alto/Bajo, para antipánico serie 59647

- Propiedad del archivo: CONSTRUNARIO
- Formato: FIEBDC-3/2012
- Programa: Construnario Versión 3.51
- Fecha de los precios: 17/02/2023
- Divisa: EUR

**07081.12.0** u Juego de tubos, Alto/Bajo, para antipánico serie 59647
Precio: 23.14
Juego de tubos para antipánico CISA serie 59647 con cierre Alto/Bajo de acero barnizado de 1340x920mm de longitud.
