# Juego de tubos PRESTIGE CISA, cierres suplementarios, acero inoxidable

- Propiedad del archivo: CONSTRUNARIO
- Formato: FIEBDC-3/2012
- Programa: Construnario Versión 3.51
- Fecha de los precios: 17/02/2023
- Divisa: EUR

**07081.61.0** u Juego de tubos PRESTIGE CISA, cierres suplementarios, acero inoxidable
Precio: 123.21
Juego de tubos PRESTIGE CISA Alto/Bajo en acero inoxidable de 1200x1010mm.
