# Cuadradillo CISA en acero 8/7mm longitud 100/10mm

- Propiedad del archivo: CONSTRUNARIO
- Formato: FIEBDC-3/2012
- Programa: Construnario Versión 3.51
- Fecha de los precios: 17/02/2023
- Divisa: EUR

| Código | Ud | Descripción | Precio |
|---|---|---|---|
| 07083.54.0 | u | Cuadradillo CISA en acero 8/7mm longitud 100/10mm | 4.48 |
