# Cerradero eléctrico CISA Sobreponer 12V c.c. con micro, sin antirrepetidor

- Propiedad del archivo: CONSTRUNARIO
- Formato: FIEBDC-3/2012
- Programa: Construnario Versión 3.51
- Fecha de los precios: 17/02/2023
- Divisa: EUR

**07083.81.0** u Cerradero eléctrico CISA Sobreponer 12V c.c. con micro, sin antirrepetidor
Precio: 349.72
Cerradero eléctrico CISA Sobreponer 12V c.c. , versión con microinterruptor incorporado, sin antirrepetidor. Compatible con antipánico de sobreponer serie FAST/PRESTIGE. -Tensión 12 V c.c., corriente absorbida 0,2 A -Sin antirrepetidor -Microinterruptor Características Técnicas: -Carter en aluminio barnizado -cerradero eléctrico de sobreponer Para dispositivos antipánico con cierre lateral Acabados: -ESTÁNDAR: Cárter negro -Bajo pedido:(con) incremento de precio: Cárter con Tratamiento PVD inox. satinado Dotación: -Espesores en nylon ref. 07089.02 -Tornillos de fijación -Instrucciones de montaje Mano reversible
