# Selector de cierre CISA, regulable, acero cromado

- Propiedad del archivo: CONSTRUNARIO
- Formato: FIEBDC-3/2012
- Programa: Construnario Versión 3.51
- Fecha de los precios: 17/02/2023
- Divisa: EUR

**07084.11.0** u Selector de cierre CISA, regulable, acero cromado
Precio: 71.24
Selector de cierre CISA Regulable en acero cromado. Apto para puertas de más de 900mm. de ancho -Marcado CE -Certificación según la norma UNI 1158
