# Selector de cierre CISA, estándar, acero inoxidable

- Propiedad del archivo: CONSTRUNARIO
- Formato: FIEBDC-3/2012
- Programa: Construnario Versión 3.51
- Fecha de los precios: 17/02/2023
- Divisa: EUR

**07084.20.0** u Selector de cierre CISA, estándar, acero inoxidable
Precio: 96.83
Selector de cierre CISA de longitud estándar en acero inoxidable. Apto para puertas de hasta 900mm. de ancho -Marcado CE -Certificación según la norma UNI 1158
