# Cuadradillo CISA en acero 9mm 55mm con grupilla

- Propiedad del archivo: CONSTRUNARIO
- Formato: FIEBDC-3/2012
- Programa: Construnario Versión 3.51
- Fecha de los precios: 17/02/2023
- Divisa: EUR

**07085.75.0** u Cuadradillo CISA en acero 9mm 55mm con grupilla
Precio: 3.22
Cuadradillo CISA Antipánico en acero 9mm 55mm con grupilla
