# Pareja de Varillas CISA internas roscadas+puntales Ř8mm

- Propiedad del archivo: CONSTRUNARIO
- Formato: FIEBDC-3/2012
- Programa: Construnario Versión 3.51
- Fecha de los precios: 17/02/2023
- Divisa: EUR

**07088.03.0** u Pareja de Varillas CISA internas roscadas+puntales Ř8mm
Precio: 28.92
Pareja de Varillas CISA internas -Juego de varillas con diámetro 8mm. -Puntales macizos con diámetro 10mm art, 06291.05.0 (2uds)
