# Dispositivo bloqueo Varillas CISA contracerradura MITO Panic

- Propiedad del archivo: CONSTRUNARIO
- Formato: FIEBDC-3/2012
- Programa: Construnario Versión 3.51
- Fecha de los precios: 17/02/2023
- Divisa: EUR

**07089.50.0** u Dispositivo bloqueo Varillas CISA contracerradura MITO Panic
Precio: 25.99
Dispositivo CISA de bloqueo varillas.
