# Dispositivo bloqueo Varillas CISA contracerradura Sikurexit

- Propiedad del archivo: CONSTRUNARIO
- Formato: FIEBDC-3/2012
- Programa: Construnario Versión 3.51
- Fecha de los precios: 17/02/2023
- Divisa: EUR

**07089.52.0** u Dispositivo bloqueo Varillas CISA contracerradura Sikurexit
Precio: 21.85
Dispositivo de bloqueo varillas CISA en acero, compuesto de: -espesor art. 1.06141-81-0 -cerradero superior art. 1.06141-80-0
