# Kit GLASS CISA para dispositivos antipánico FAST PUSH, negro

- Propiedad del archivo: CONSTRUNARIO
- Formato: FIEBDC-3/2012
- Programa: Construnario Versión 3.51
- Fecha de los precios: 17/02/2023
- Divisa: EUR

**07090.01.0** u Kit GLASS CISA para dispositivos antipánico FAST PUSH, negro
Precio: 143.35
Kit GLASS CISA para dispositivos antipánico FAST PUSH color negro. Características técnicas: -Placas en acero Acabado estándar: barnizado negro Dotación: -Tornillos de fijación -Instrucciones de montaje y mantenimiento Mano reversible
