# Kit GLASS CISA para dispositivos antipánico FAST PUSH, PVD inoxidable satinado

- Propiedad del archivo: CONSTRUNARIO
- Formato: FIEBDC-3/2012
- Programa: Construnario Versión 3.51
- Fecha de los precios: 17/02/2023
- Divisa: EUR

**07090.01.0.C2** u Kit GLASS CISA para dispositivos antipánico FAST PUSH, PVD inoxidable satinado
Precio: 279.75
Kit GLASS CISA para dispositivos antipánico FAST PUSH acabado PVD inoxidable satinado. Características técnicas: -Placas en acero Acabado estándar: PVD inoxidable satinado Dotación: -Tornillos de fijación -Instrucciones de montaje y mantenimiento Mano reversible
