# Kit GLASS CISA para cierre suplementario para dispositivos FAST PUSH y PRESTIGE, negro

- Propiedad del archivo: CONSTRUNARIO
- Formato: FIEBDC-3/2012
- Programa: Construnario Versión 3.51
- Fecha de los precios: 17/02/2023
- Divisa: EUR

**07090.10.0** u Kit GLASS CISA para cierre suplementario para dispositivos FAST PUSH y PRESTIGE, negro
Precio: 241.47
Kit GLASS CISA para cierre suplementario para dispositivos FAST PUSH y PRESTIGE acabado color negro. Características Técnicas: -Placas en acero Acabado: barnizado negro Dotación: -Tornillos de fijación -Instrucciones de montaje y mantenimiento Mano reversible
