# Kit GLASS CISA para cierre suplementario para dispositivos FAST PUSH y PRESTIGE, PVD inoxidable satinado

- Propiedad del archivo: CONSTRUNARIO
- Formato: FIEBDC-3/2012
- Programa: Construnario Versión 3.51
- Fecha de los precios: 17/02/2023
- Divisa: EUR

**07090.10.0.C2** u Kit GLASS CISA para cierre suplementario para dispositivos FAST PUSH y PRESTIGE, PVD inoxidable satinado
Precio: 377.88
Kit GLASS CISA para cierre suplementario para dispositivos FAST PUSH y PRESTIGE PVD inoxidable satinado. Características Técnicas: -Placas en acero Acabado: PVD Inoxidable satinado Dotación: -Tornillos de fijación -Instrucciones de montaje y mantenimiento Mano reversible
