# Kit GLASS CISA para cerradero lateral para dispositivos FAST PUSH y PRESTIGE, negro

- Propiedad del archivo: CONSTRUNARIO
- Formato: FIEBDC-3/2012
- Programa: Construnario Versión 3.51
- Fecha de los precios: 17/02/2023
- Divisa: EUR

**07091.01.0** u Kit GLASS CISA para cerradero lateral para dispositivos FAST PUSH y PRESTIGE, negro
Precio: 69.97
Kit GLASS CISA para cerradero lateral para dispositivos FAST PUSH y PRESTIGE color negro (sólo apto para marco de vidrio). Características Técnicas: -Placas en acero Acabado: barnizado negro Dotación: -Tornillos de fijación -Instrucciones de montaje y mantenimiento Mano Reversible
