# Juego de pasadores de embutir CISA, acero inoxidable, simple acción

- Propiedad del archivo: CONSTRUNARIO
- Formato: FIEBDC-3/2012
- Programa: Construnario Versión 3.51
- Fecha de los precios: 17/02/2023
- Divisa: EUR

**07092.50.0** Juego de pasadores de embutir CISA, acero inoxidable, simple acción
Precio: 72.55
Juego de pasadores de embutir CISA, acero inoxidable AISI304, simple acción. Ancho de 18mm y longitud de 225mm. Incluye cerradero superior. Cerradero de suelo ref. 4736.SS (no incluido y bajo pedido).
