# Coordinador de cierre para cierrapuertas D5200, lado opuesto bisagras, negro

- Propiedad del archivo: CONSTRUNARIO
- Formato: FIEBDC-3/2012
- Programa: Construnario Versión 3.51
- Fecha de los precios: 17/02/2023
- Divisa: EUR

**07159.00.0.44** u Coordinador de cierre para cierrapuertas D5200, lado opuesto bisagras, negro
Precio: 479.55
Kit para doble cierrapuertas D5200 con selector de cierre integrado, montaje en el lado opuesto a bisagras, color negro. El kit incluye guía para dos cierrapuertas EN 1÷4 (condicionado a la fuerza del cierrapuertas instalado), sin retención, para apertura externa y guía deslizante con selector integrado. Apto para puertas cortafuegos. -Marcado CE Para la utilización en puerta cortafuego -Certificación según la norma EN 1158 -Apertura máxima de 110 grados -Tamaño mínimo hoja pasiva: 600mm
