# Cierre de DIA FAST TOUCH CISA Sobreponer

- Propiedad del archivo: CONSTRUNARIO
- Formato: FIEBDC-3/2012
- Programa: Construnario Versión 3.51
- Fecha de los precios: 17/02/2023
- Divisa: EUR

**07165.50.0** u Cierre de DIA FAST TOUCH CISA Sobreponer
Precio: 17.90
Sistema de cierre de día para antipánico serie FAST TOUCH CISA de sobreponer.
