# Cierre de Día FAST PUSH CISA Sobreponer

- Propiedad del archivo: CONSTRUNARIO
- Formato: FIEBDC-3/2012
- Programa: Construnario Versión 3.51
- Fecha de los precios: 17/02/2023
- Divisa: EUR

**07165.51.0** u Cierre de Día FAST PUSH CISA Sobreponer
Precio: 17.90
Sistema de cierre de día para antipánico serie FAST PUSH CISA de sobreponer.
