# Cierre de Día FAST PUSH CISA Sobreponer, PVD inox. satinado

- Propiedad del archivo: CONSTRUNARIO
- Formato: FIEBDC-3/2012
- Programa: Construnario Versión 3.51
- Fecha de los precios: 17/02/2023
- Divisa: EUR

**07165.51.0.C2** u Cierre de Día FAST PUSH CISA Sobreponer, PVD inox. satinado
Precio: 42.19
Sistema de cierre de día para antipánico serie FAST PUSH CISA de sobreponer, en versión PVD inoxidable satinado.
