# Placa interna FAST TOUCH CISA de embutir, bocallave a 72mm

- Propiedad del archivo: CONSTRUNARIO
- Formato: FIEBDC-3/2012
- Programa: Construnario Versión 3.51
- Fecha de los precios: 17/02/2023
- Divisa: EUR

**07176.61.0** u Placa interna FAST TOUCH CISA de embutir, bocallave a 72mm
Precio: 11.22
Placa interna FAST TOUCH CISA embutir, con bocallave a 72mm
