# Placa interna ciega FAST TOUCH CISA

- Propiedad del archivo: CONSTRUNARIO
- Formato: FIEBDC-3/2012
- Programa: Construnario Versión 3.51
- Fecha de los precios: 17/02/2023
- Divisa: EUR

**07176.66.0** u Placa interna ciega FAST TOUCH CISA
Precio: 11.22
Placa interna para FAST TOUCH CISA embutir, sin bocallave
