# Cuadradillo Manilla CISA 8x100mm acero

- Propiedad del archivo: CONSTRUNARIO
- Formato: FIEBDC-3/2012
- Programa: Construnario Versión 3.51
- Fecha de los precios: 17/02/2023
- Divisa: EUR

**07206.00.0** u Cuadradillo Manilla CISA 8x100mm acero
Precio: 2.94
Cuadradillo manilla CISA de 8x100mm en Acero.
