# Cuadradillo CISA Antipánico en acero, seccionado 8mm 50x50mm

- Propiedad del archivo: CONSTRUNARIO
- Formato: FIEBDC-3/2012
- Programa: Construnario Versión 3.51
- Fecha de los precios: 17/02/2023
- Divisa: EUR

**07206.01.0** u Cuadradillo CISA Antipánico en acero, seccionado 8mm 50x50mm
Precio: 6.11
Cuadradillo CISA Antipánico en acero seccionado 8mm 50x50mm
