# Kit de amortiguación, adaptable a guía deslizante, serie D8200

- Propiedad del archivo: CONSTRUNARIO
- Formato: FIEBDC-3/2012
- Programa: Construnario Versión 3.51
- Fecha de los precios: 17/02/2023
- Divisa: EUR

| Código | Ud | Descripción | Precio |
|---|---|---|---|
| 07209.01.0 | u | Kit de amortiguación, adaptable a guía deslizante, serie D8200 | 9.96 |
