# Kit de fijación para perfiles de aluminio

- Propiedad del archivo: CONSTRUNARIO
- Formato: FIEBDC-3/2012
- Programa: Construnario Versión 3.51
- Fecha de los precios: 17/02/2023
- Divisa: EUR

**07209.25.0** u Kit de fijación para perfiles de aluminio
Precio: 28.89
Kit de fijación para perfiles de aluminio, adaptable a guía deslizante cierrapuertas oculto serie D8200 sin retención.
