# Kit accesorio de retención, adaptable a guía deslizante, serie D7200

- Propiedad del archivo: CONSTRUNARIO
- Formato: FIEBDC-3/2012
- Programa: Construnario Versión 3.51
- Fecha de los precios: 17/02/2023
- Divisa: EUR

**07210.00.0** u Kit accesorio de retención, adaptable a guía deslizante, serie D7200
Precio: 19.76
Kit accesorio de retención, adaptable a guía deslizante cierrapuertas serie D7200 sin retención.
