# Kit accesorio de retención, adaptable a guía deslizante, serie Professional Plus2

- Propiedad del archivo: CONSTRUNARIO
- Formato: FIEBDC-3/2012
- Programa: Construnario Versión 3.51
- Fecha de los precios: 17/02/2023
- Divisa: EUR

**07210.01.0** u Kit accesorio de retención, adaptable a guía deslizante, serie Professional Plus2
Precio: 19.76
Kit accesorio de retención, adaptable a guía deslizante, para cierrapuertas serie Professional Plus2 sin retención.
