# Transformador para tarjetero/lector mural

- Propiedad del archivo: CONSTRUNARIO
- Formato: FIEBDC-3/2012
- Programa: Construnario Versión 3.51
- Fecha de los precios: 17/02/2023
- Divisa: EUR

**07302.08.0** u Transformador para tarjetero/lector mural
Precio: 44.33
Transformador de tensión 220Vac a 24/12Vac en carril DIN para tarjetero de habitación o para lector mural. No incluye telerruptor.
