# Rectificador 220Vac/24Vcc, 30W

- Propiedad del archivo: CONSTRUNARIO
- Formato: FIEBDC-3/2012
- Programa: Construnario Versión 3.51
- Fecha de los precios: 17/02/2023
- Divisa: EUR

**07302.08.1** u Rectificador 220Vac/24Vcc, 30W
Precio: 73.48
Rectificador 220Vac a 24Vcc en carril DIN, potencia máxima de 30W.
