# Teleruptor para tarjetero

- Propiedad del archivo: CONSTRUNARIO
- Formato: FIEBDC-3/2012
- Programa: Construnario Versión 3.51
- Fecha de los precios: 17/02/2023
- Divisa: EUR

**07302.10.1** u Teleruptor para tarjetero
Precio: 94.80
Teleruptor para tarjetero de proximidad apto para el montaje con el conjunto del tarjetero de habitación (alimentación a 24 Vcc.
