# Kit de tarjeta SD para lectura del histórico de aperturas

- Propiedad del archivo: CONSTRUNARIO
- Formato: FIEBDC-3/2012
- Programa: Construnario Versión 3.51
- Fecha de los precios: 17/02/2023
- Divisa: EUR

**07456.00.0** u Kit de tarjeta SD para lectura del histórico de aperturas
Precio: 34.66
Kit de tarjeta SD para lectura del histórico de aperturas. Incluye llave tipo Torx. Referencia necesaria (una unidad) por proyecto o edificio.
