# Cargador de red para codificador de tarjeta de proximidad

- Propiedad del archivo: CONSTRUNARIO
- Formato: FIEBDC-3/2012
- Programa: Construnario Versión 3.51
- Fecha de los precios: 17/02/2023
- Divisa: EUR

**07457.00.4** u Cargador de red para codificador de tarjeta de proximidad
Precio: 58.62
Cargador de red para codificador de tarjeta de proximidad Tensión alimentación 220 Vac, salida 5Vcc Incluye cable de 1,2+2 metros.
