# Juego de tornillería de fijación puerta madera RF

- Propiedad del archivo: CONSTRUNARIO
- Formato: FIEBDC-3/2012
- Programa: Construnario Versión 3.51
- Fecha de los precios: 17/02/2023
- Divisa: EUR

**07457.01.0** u Juego de tornillería de fijación puerta madera RF
Precio: 43.01
Juego de tornillería de ficajón. Kit necesario para el montaje de 10 cerraduras E-signo de Cisa. Incluye cuadradillo especial de 8-9mm. Apto para espesor de puerta de 35-49mm. Otros espesores consultar.
