# Lector-Interrogador de tarjetas de cerraduras electrónica, mouse eSigno

- Propiedad del archivo: CONSTRUNARIO
- Formato: FIEBDC-3/2012
- Programa: Construnario Versión 3.51
- Fecha de los precios: 17/02/2023
- Divisa: EUR

**07457.11.0** u Lector-Interrogador de tarjetas de cerraduras electrónica, mouse eSigno
Precio: 523.20
Lector-Interrogador de tarjetas de cerraduras electrónica eSigno bajo NFC. Apto para extraer el histórico de entradas para un posterior volcado sobre PC o sistema Wave Mobile. Trabaja cordinado con el programador de tarjetas Wave mobile.
