# Embellecedor para lector mural "Glass" color blanco

- Propiedad del archivo: CONSTRUNARIO
- Formato: FIEBDC-3/2012
- Programa: Construnario Versión 3.51
- Fecha de los precios: 17/02/2023
- Divisa: EUR

| Código | Ud | Descripción | Precio |
|---|---|---|---|
| 07457.22.0 | u | Embellecedor para lector mural "Glass" color blanco | 119.37 |
