# Accesorio montaje para cerradura eSigno con barra antipánico

- Propiedad del archivo: CONSTRUNARIO
- Formato: FIEBDC-3/2012
- Programa: Construnario Versión 3.51
- Fecha de los precios: 17/02/2023
- Divisa: EUR

| Código | Ud | Descripción | Precio |
|---|---|---|---|
| 07457.25.0 | u | Accesorio montaje para cerradura eSigno con barra antipánico | 33.80 |
