# Kit programador y tarjetas AERO/AERO PLUS

- Propiedad del archivo: CONSTRUNARIO
- Formato: FIEBDC-3/2012
- Programa: Construnario Versión 3.51
- Fecha de los precios: 17/02/2023
- Divisa: EUR

**07559.91.0** u Kit programador y tarjetas AERO/AERO PLUS
Precio: 472.74
Kit programador de tarjetas para cilindro electrónico. Compatible con protocolo de comunicación ISO-14443-A (Mifare) e ISO-14443-B. Conexión a PC vía USB. Incluye 3 tarjetas de operador CT5.
