# Cilindro ASTRAL SICUR CISA doble embrague 35x35, latonado

- Propiedad del archivo: CONSTRUNARIO
- Formato: FIEBDC-3/2012
- Programa: Construnario Versión 3.51
- Fecha de los precios: 17/02/2023
- Divisa: EUR

**0A3S1.13.0** u Cilindro ASTRAL SICUR CISA doble embrague 35x35, latonado
Precio: 78.97
Cilindro Astral CISA doble 35x35, acabado latonado. Características Técnicas: -Sistema de 10 pitones -Cuerpo en latón con alma compuesta por 4 láminas rígidas de acero templado y 1 lámina flexible de acero inoxidable que recorre toda la longitud del cilindro -Rotores en latón -Pitones: -En acero cementado -Contrapitones: -Antiganzúa en acero cementado -Muelles en bronce fosforoso y acero -leva DIN desplazada en acero sintetizado -Llaves planas y reversibles en aleación especial de latón, niqueladas -Posibilidad de perfiles personalizados -Posibilidad de Versión modular Dotación: -5 llaves -Tornillo de fijación -Tarjeta con código -BKP resistenten al Bumping. Normativa: EN 1303, grado 6 durabilidad, grado 6 seguridad llave y grado C resistencia al ataque -SKG** (versión especial bajo pedido) -GHOST (Rusia) Patente: -SICUR: EP1583878 -BKP: PCT/W02007/074163A1
