# Cilindro ASTRAL SICUR CISA doble embrague 50x50, niquelado

- Propiedad del archivo: CONSTRUNARIO
- Formato: FIEBDC-3/2012
- Programa: Construnario Versión 3.51
- Fecha de los precios: 17/02/2023
- Divisa: EUR

**0A3S1.23.0.12** u Cilindro ASTRAL SICUR CISA doble embrague 50x50, niquelado
Precio: 108.22
Cilindro Astral CISA doble 50x50, acabado niquelado. Características Técnicas: -Sistema de 10 pitones -Cuerpo en latón -Rotores en latón -Pitones: -En bronce antiganzúa -En acero carbonitrurado en primera posición -Contrapitones: -Antiganzúa en latón -En acero carbonitrurado en primera posición -Muelles en bronce fosforoso y acero -leva DIN desplazada en acero sintetizado -Llaves planas y reversibles en aleación especial de latón, niqueladas -Posibilidad de perfiles personalizados Dotación: -5 llaves -Tornillo de fijación -Tarjeta con código Normativa: EN 1303, grado 6 durabilidad, grado 6 seguridad llave y grado 0 resistencia al ataque -SKG** (versión especial bajo pedido) Tipos de leva: -ESTÁNDAR: Leva de 15 mm -BAJO PEDIDO: Leva corta de 13,2 mm. (indicar la cart. SZ al final de la referencia. Mismo precio) Posibilidad de distintos sistemas de acceso con cilindros y/o candados a llaves iguales (igualamiento), cilindros y/o candados amaestrados (amaestramiento sencillo, amaestramiento de portal, amaestramiento con llave maestra y llaves submaestras, etc…). Consultar capitulo de suplementos.
