# Cilindro ASTRAL SICUR CISA doble para pomo 40x30, niquelado

- Propiedad del archivo: CONSTRUNARIO
- Formato: FIEBDC-3/2012
- Programa: Construnario Versión 3.51
- Fecha de los precios: 17/02/2023
- Divisa: EUR

**0A3S2.12.0.12** u Cilindro ASTRAL SICUR CISA doble para pomo 40x30, niquelado
Precio: 89.18
Características Técnicas: -Pomo ref.06355.12 (el Pomo está incluido en el precio pero es necesario referenciarlo aparte y se suministrará de forma separada) -Sistema de 10 pitones -Cuerpo en latón con alma compuesta por 4 láminas rígidas de acero templado y 1 lámina flexible de acero inoxidable que recorre toda la longitud del cilindro -Rotores en latón -Pitones: -En bronce antiganzúa -En acero carbonitrurado en primera posición -Contrapitones: -Antiganzúa en latón -En acero carbonitrurado en primera posición -Muelles en bronce fosforoso y acero -leva DIN desplazada en acero sintetizado -Llaves planas y reversibles en aleación especial de latón, niqueladas -Posibilidad de perfiles personalizados Dotación: -5 llaves -Tornillo de fijación -Tarjeta con código Normativa: conforme a las normas: -EN 1303, grado 6 durabilidad, grado 6 seguridad llave y grado A resistencia al ataque -SKG** (versión especial bajo pedido) Tipos de leva: -ESTÁNDAR: Leva de 15 mm -BAJO PEDIDO: Leva corta de 13,2 mm. (indicar la cart. SZ al final de la referencia. Mismo precio)
