# Cilindro ASTRAL CISA para mueble, extracción de llave en vertical, niquelado

- Propiedad del archivo: CONSTRUNARIO
- Formato: FIEBDC-3/2012
- Programa: Construnario Versión 3.51
- Fecha de los precios: 17/02/2023
- Divisa: EUR

**0A410.00.0** u Cilindro ASTRAL CISA para mueble, extracción de llave en vertical, niquelado
Precio: 54.56
Características Técnicas: -Anillo ref. 06021.10 -Leva ref. 06414.20 (La leva está incluida en el precio pero es necesario referenciarla aparte y se suministrará de forma separada) -Sistema de 10 pitones -Pitones: -En bronce antiganzúa -En acero carbonitrurado en primera posición -Contrapitones: -Antiganzúa en latón -En acero carbonitrurado en primera posición -Muelles en bronce fosforoso -Llaves planas y reversibles en aleación especial de latón, niqueladas Dotación: -5 llaves -Tarjeta con código
