# Cilindro ASTRAL CISA retorno automático, con microinterruptor 2 micros

- Propiedad del archivo: CONSTRUNARIO
- Formato: FIEBDC-3/2012
- Programa: Construnario Versión 3.51
- Fecha de los precios: 17/02/2023
- Divisa: EUR

**0A415.01.0** u Cilindro ASTRAL CISA retorno automático, con microinterruptor 2 micros
Precio: 114.66
Características Técnicas: -Microinterruptor 7A, 250 V con terminales para soldar -Retorno automático en posición de extracción de llave (0) -Anillo ref. 06021.10 -Sistema de 10 pitones -Pitones: -En bronce antiganzúa -En acero carbonitrurado en primera posición -Contrapitones: -Antiganzúa en latón -En acero carbonitrurado en primera posición -Muelles en bronce fosforoso -Llaves planas y reversibles en aleación especial de latón, niqueladas Dotación: -5 llaves -Tarjeta con código
