# Cilindro C2000 CISA doble 45x45, niquelado

- Propiedad del archivo: CONSTRUNARIO
- Formato: FIEBDC-3/2012
- Programa: Construnario Versión 3.51
- Fecha de los precios: 17/02/2023
- Divisa: EUR

**0G300.29.0.12** u Cilindro C2000 CISA doble 45x45, niquelado
Precio: 26.17
Cilindro C2000 CISA doble 45x45, acabado niquelado. Características Técnicas: -Cuerpo y Rotores en latón -pitones en latón y en acero cementado en primera posición -Contrapitones antiganzúa en latón y en acero cementado en primera posición -Muelles en bronce fosforoso -leva DIN desplazada en acero sintetizado -Llaves en aleación especial de latón, niqueladas Dotación: 3 llaves con cuello extralargo Normativa: conforme a la norma EN 1303, grado 6 durabilidad, grado 4 seguridad llave y grado 0 resistencia al ataque Tipos de leva: estándar con leva de 15 mm y bajo pedido con leva corta de 13,2 mm. (indicar la cart. LC al final de la referencia. Posibilidad de distintos sistemas de acceso con cilindros y/o candados a llaves iguales (igualamiento), cilindros y/o candados amaestrados (amaestramiento sencillo, amaestramiento de portal, amaestramiento con llave maestra y llaves submaestras, etc…). Consultar capitulo de suplementos.
