# Cilindro C2000 CISA doble para pomo 30x50, niquelado

- Propiedad del archivo: CONSTRUNARIO
- Formato: FIEBDC-3/2012
- Programa: Construnario Versión 3.51
- Fecha de los precios: 17/02/2023
- Divisa: EUR

**0G302.17.0.12** u Cilindro C2000 CISA doble para pomo 30x50, niquelado
Precio: 38.26
Cilindro C2000 CISA doble para pomo 30x50 acabado niquelado. -Pomo ref. 06355.12 (El pomo está incluido en el precio pero es necesario referenciarlo aparte y se suministrará de forma separada) Características Técnicas: -Cuerpo en latón -Rotores en latón -Pitones: -En latón -En acero cementado en primera posición -Contrapitones: -antiganzúa en latón -en acero cementado en primera posición -Muelles en bronce fosforoso -leva DIN desplazada en acero sintetizado -Llaves en aleación especial de latón, niqueladas -Posibilidad de perfiles personalizados Dotación: -3 llaves con cuello extralargo -Tornillo de fijación Normativa: conforme a la norma EN 1303, grado 6 durabilidad, grado 4 seguridad llave y grado 0 resistencia al ataque Tipos de leva: -ESTÁNDAR: Leva de 15 mm -BAJO PEDIDO: Leva corta de 13,2 mm. (indicar la cart. LC al final de la referencia. Mismo precio) Posibilidad de distintos sistemas de acceso con cilindros y/o candados a llaves iguales (igualamiento), cilindros y/o candados amaestrados (amaestramiento sencillo, amaestramiento de portal, amaestramiento con llave maestra y llaves submaestras, etc…). Consultar capitulo de suplementos.
