# Doble cilindro CISA para puerta de baño predispuesto para pomo 27x27 Latonado

- Propiedad del archivo: CONSTRUNARIO
- Formato: FIEBDC-3/2012
- Programa: Construnario Versión 3.51
- Fecha de los precios: 17/02/2023
- Divisa: EUR

**0G325.05.0** u Doble cilindro CISA para puerta de baño predispuesto para pomo 27x27 Latonado
Precio: 19.44
Doble cilindro CISA para puerta de baño predispuesto para pomo 27x27, acabado latonado. Sin llaves. Pomo ref. 06354.68 bajo pedido. Tipo de leva: 15 mm. Características Técnicas: -Cuerpo en latón -Rotores en latón Dotación: Tornillo de fijación
